# Umbau Hauptfeuerwache DEL
Angebotsaufforderung (GAEB 90, DA83)
Währung: EUR
Auftraggeber: Delmenhorst, Delmenhorst

## Zusätzlicher Text
Dieser Leistungsbeschreibung liegen folgende Teile der VOB zu Grunde:

VOB Teil B: Allgemeine Vertragsbedingungen für die Ausführung von
Bauleistungen DIN 1961, Ausgabe 2019

VOB Teil C: Allgemeine Technische Vertragsbedingungen (ATV) für
Bauleistungen

ATV DIN 18300 Erdarbeiten
ATV DIN 18306 Entwässerungskanalarbeiten
ATV DIN 18330 Mauerarbeiten
ATV DIN 18331 Betonarbeiten
ATV DIN 18336 Abdichtungsarbeiten
ATV DIN 18459 Abbruch- und Rückbauarbeiten

Kurzbeschreibung des Bauvorhabens / der Baustelle

Die Stadt Delmenhorst plant in ihrer Eigenschaft als Hauptträger den
Umbau und die Modernisierung der Hauptwache der Feuerwehr Delmenhorst,
Rudolf-Königer-Straße 35, 27753 Delmenhorst.

Der Umbau gliedert sich im Wesentlichen in sechs Bauabschnitte die im
laufenden Betrieb umzusetzen sind und sich in nachfolgende Bereiche
aufteilen:

1. Bauabschnitt:
Achsen 20 - 25
1. Obergeschoss:  Herstellung von Ruheräumen

2. Bauabschnitt
Achsen 15 - 20
1. Obergeschoss: Herstellung von sanitären Anlagen
  Herstellung von Sporträumen

3. Bauabschnitt
Achsen 9 - 20
Erdgeschoss:  räumliche Abtrennung eines Lagers
  brandschutztechnische Ertüchtigungen
  Schadstoffsanierung

4. Bauabschnitt
Achsen 10 - 15
1. Obergeschoss: Anpassung der Grundrisssituation Küche, inkl. Ausgabe

5. Bauabschnitt
Achsen 20 - 25
Erdgeschoss:  Anpassung der Grundrissorganisation
  Atemschutzwerkstatt

6. Bauabschnitt  Schlauchturm

Der 6. Bauabschnitt bzw. der Bauabschnitt Schlauchturm kann/ wird
unabhängig von den übrigen Bauabschnitten bzw. jeweils begleitend,
voran- oder nachgestellt umgesetzt werden.

Zur Aufrechterhaltung der Betriebsfunktion müssen im Übrigen die einzeln
aufgeführten Abschnitte vollständig und funktionsfähig umgesetzt worden
sein.

Die Mauer- und Betonarbeiten des 3., 4., 5. und 6. Bauabschnitts sind in
nachfolgender Leistungsbeschreibung erfasst.

Der Baustellenbereich ist abgehend von der Oldenburger Straße zu
erreichen, für umfängliche Materialanlieferungen kann in vorheriger
Abstimmung auch die Hauptzufahrt, abgehend vom Burggrafendamm genutzt
werden.

Aufstellflächen für Material- und Entsorgungscontainer sowie
Stellplatzflächen werden im Bereich der befestigten Hofflächen der
Feuerwache ausgewiesen.

Das Aufstellen von Containern im Bereich der vorgelagerten Grünflächen
ist - soweit erforderlich - gesondert abzustimmen.

Einsatzfahrzeugen ist jederzeit Vorrang zu gewähren, Fahrspuren
freizuhalten.

WC- und Handwaschgelegenheiten werden bauseits in Form eines
Toilettenwagens zur Verfügung gestellt.

Die Verbrauchs- und Hygieneartikel (Seife, Desinfektionsmittel,
Toilettenpapier, Handtücher, etc.) sind vom Auftragnehmer
eigenverantwortlich zu beschaffen und den eigenen Mitarbeitern zu
Verfügung zu stellen.

Planunterlagen

2202_Lv_BE_01-()  Baustelleneinrichtung
2202_Lv_GR_09-()  Grundriss EG Fw Abbruch-Planung
2202_Lv_GR_10-()  Grundriss 1. OG Fw Abbruch-Planung
2202_Lv_GR_11-()  Grundriss 1. OG Fw Abbruch-Planung
2202_Lv_GR_16-()  Grundriss EG Fw Planung
2202_Lv_GR_18-()  Grundriss 1. OG Fw Planung
2202_Lv_GR_20-()  Grundriss 2. OG Fw-ST Planung
2202_Lv_GR_21-()  Grundrisse ST-Planung
2202_Lv_S_02-()  Längsschnitt Fw Planung
2202_Lv_S_03-()  Schnitte ST Planung
2202_Lv_S_04-()  Querschnitte FW Planung
2202_Lv_Ans_01-() Ansicht Nord/ Ansicht Süd
2202_Lv_Ans_02-() Ansicht Ost/ Ansicht West

## Zusätzlicher Text
Allgemeine Vorbemerkungen

1.  Alle Leistungen sind nach den Plänen und Angaben des Architekten
oder nach den vom Architekten genehmigten Werkszeichnungen und
Verlegeplänen
auszuführen.

2.  Die vom Auftragnehmer angefertigten Ausführungsunterlagen müssen
den Freigabevermerk des Auftraggebers oder seines Architekten tragen, um
Verwechslungen bei der Bauausführung zu vermeiden. Nicht freigegebene
Unterlagen dürfen nicht verwendet werden. Dies entbindet den
Auftragnehmer nicht von seiner eigenen Prüfungs- und Hinweispflicht.
Diese bleiben unberührt.

3.  Der Auftragnehmer hat vor Beginn der Fertigung und Ausführung alle
erforderlichen Maße am Bau eigenverantwortlich zu überprüfen.

4.  Der Auftragnehmer hat Bautagebericht zu führen und der örtlichen
Bauleitung täglich eine Durchschrift zu geben.

5.  Der Auftragnehmer verpflichtet sich zur Teilnahme an den
allgemeinen Baubesprechungen (in der Regel wöchentlich).

6.  Wenn nichts anders vereinbart ist, hat der Auftragnehmer seinen
Arbeitsplatz täglich zu säubern, sowie Abfall u. Schutt abzufahren. Bei
Nichteinhalten ist die Bauleitung berechtigt auf Kosten des
Auftragnehmers Dritte mit der Arbeitsplatzsäuberung zu beauftragen.

7. Als Abrechnungsgrundlage sind ausschließlich die vermaßten
Ausführungspläne der Architekten zu verwenden.

## Zusätzlicher Text
ZTV 1 Baustelleneinrichtung

Die komplette erforderliche Baustelleneinrichtung für sämtliche in der
Leistungsbeschreibung auszuführenden Leistungen wird nicht gesondert
ausgeschrieben und ist als Nebenleistung gemäß DIN 18299 Pkt. 4.1 in die
Einheitspreise der nachstehenden Positionen mit einzukalkulieren, wenn
sie nicht in separater Position erfasst sind.

Die ggfs. erforderliche, mehrfache Baustelleneinrichtung, gemäß der
vorbeschriebenen, abschnittsweisen Ausführung ist einzukalkulieren.

Der Ort für das Errichten von Aufenthalts- und Lagerräumen ist mit der
örtlichen Bauleitung ebenso abzustimmen, wie die Auf- und Abstellung von
Hebe- und Baufahrzeugen.

Der Zustand der gewählten Aufstellflächen wird vor der
Baustelleneinrichtung vom AN und der Bauleitung dokumentiert.

Die Aufstellflächen sind nach Räumung der Baustelle in ihren
ursprünglichen Zustand zu versetzen.

Sämtliche Schäden, die durch den AN an Hofflächen, Fußwegen, Straßen,
Bordsteinen, Beeteinfassungen, etc. verursacht werden, sind nach der
Fertigstellung des eigenen Gewerks kostenlos zu beseitigen.

## Zusätzlicher Text
ZTV 2 Ausführung/ Nebenleistungen/ Aufmaß und Abrechnung

1. Mauerarbeiten

1.1. Die Ziffer 4.1.12 der DIN 18330 wir dahingehend erweitert, dass das
Vorhalten der Abdeckungen und Umwehrungen von Öffnungen, Schächten,
Treppen bis zur Schließung der Öffnungen bzw. Anbringen der
Treppengeländer ohne besondere Vergütung erfolgen muss.

2. Beton- und Stahlbetonarbeiten

2.1. Die Kosten für die Leistungen zum Nachweis der Güte der Baustoffe
und des Betons nach den Mindestanforderungen der DIN 1045 bzw. DIN 1084
sind in die Einheitspreise der Betonpositionen mit einzukalkulieren.

2.2. Es darf nur güteüberwachter, werksgemischter Transportbeton
verwendet werden. Für die bei der Anlieferung von Transportbeton sind
nummerierte Lieferscheine mit den Angaben nach DIN 1045, Abschnitt 5.5.1
und 5.5.3. auszustellen.

2.3. Bei der Benutzung von Rüttlern zur Betonverdichtung sind die
Vorschriften der DIN 4235, Teil 1 bis 5 zu beachten.

2.4. Zur Erzielung eines einwandfreien Betons sind die Angaben der
Ziffer 10.3 der DIN 1045 unbedingt zu beachten. Die Kosten für die
eventuell erforderliche Nachbehandlung des Betons sind in die
Einheitspreise der Betonpositionen mit einzukalkulieren.

2.5. Als Schalung sind einwandfreie, saubere Holzschalung oder
Schaltafeln zu verwenden. Für die Standsicherheit, Ausschalfristen, etc.
der Schalungen gilt Ziffer 12 der DIN 1045. Sichtbetonteile - soweit
vorgesehen - müssen mit erhöhter Sorgfalt eingeschalt werden.

3. Aufmaß und Abrechnung

3.1. Für die Massenermittlung gelten ausschließlich die
Ausführungszeichnungen des Auftraggebers.

3.2. Bei nach Betonmenge und Schalung getrennt ausgeschriebenen
Positionen werden nur die nach dem Ausschalen sichtbar bleibenden
Betonflächen für die Abrechnung der Schalungspositionen in der
Abwicklung gemessen

3.3. Stützen und Wände werden nur von Oberkante Rohdecke bis Unterkante
Rohdecke bzw. Überzug oder Unterzug berechnet.

3.4. Die Abrechnung des Baustahls erfolgt nach den Biege- und
Schneidelisten des Statikers. Verschnitt, Abstandshalter und sonstiges
Zubehör werden nicht besonders vergütet.

3.5. Bei getrenntem Aufmaß der Schalung, werden Schalungen für Schlitze,
Durchbrüche und Aussparungen nicht gesondert aufgemessen, sondern mit
dem Einheitspreis für die Schalung abgegolten.

## Mauer- und Betonarbeiten
Datum: 11.05.26

### Bereich 1 Gebäudeabschnitt Rettungsdienst

#### Titel 1.1 Mauer- und Putzarbeiten, Erdgeschoss

**1.1.1 Türöffnung schließen, 1.010 x 2.135mm, Kalksandstein, d bis ca. 240mm**
Türöffnung ca. 1.010 x 2.135mm, inkl. sämtlicher
erforderlicher Stemm- und Nebenarbeiten zur
kraftschlüssigen Verbindung für nachfolgenden
Putzauftrag schließen, einschaliges Mauerwerk, d bis
240mm.
Menge: 1,000 Stck
Zuordnung: 342

**1.1.2 Türöffnung schließen, 1.135 x 2.260mm, Kalksandstein, d bis ca. 240mm**
Türöffnung ca. 1.135 x 2.260mm, inkl. sämtlicher
erforderlicher Stemm- und Nebenarbeiten zur
kraftschlüssigen Verbindung für nachfolgenden
Putzauftrag schließen, einschaliges Mauerwerk, d bis
240mm.
Menge: 1,000 Stck
Zuordnung: 342

**1.1.3 Verbundestrich Estrich ergänzen, b ungefähr = 150mm**
Verbundestrich mit vergütetem Schnellzementmörtel in
bestehenden Estrichfugen der abgebrochenen
Mauerwerkswände, als Unterlage für nachfolgend
beschriebenen Fliesenbelag, Nutzlast bis 5 kN/m²,
Oberfläche gerieben, einbauen

inkl.

staubfrei machen des Untergrundes
Verdübelung mit vorhandener Estrichfläche
Oberfläche ansatzfrei geglättet
Materiallieferung
sämtlicher Nebenarbeiten
Anarbeitungen

Estrichstärke bis 100 mm
Streifenbreite bis 150 mm
Güteklasse CT-C35-F5
Menge: 3,000 lfdm
Zuordnung: 352

**1.1.4 Putzarbeiten, in Kleinflächen, in Einzelflächen**
z.b. geschlossene Türöffnungen, abgebrochene
Fliesenspiegel,  Auflagertaschen, etc.

Untergrund Kalksandstein, in Teilflächen beiputzen,
Putz passend zum Bestand (Kalkzementputz,
Kalkzementmörtel, teilweise im Außenbereich), ggfs.
erforderliche Vorarbeiten sind einzukalkulieren,
Putzstärke bis 20mm
Menge: 8,000 qm
Zuordnung: 345

**1.1.5 Fliesenarbeiten, in Kleinflächen, Feinsteinzeug ca. 100 x 200mm, grau**
Keramische Bodenbeläge auf einem Zementestrich nach DIN
18560- mit  unglasierten Feinsteinzeugfliesen nach
DIN-EN 14411 - Gruppe BIa in Anpassung an den Bestand
verlegen,

Produkteigenschaften:

Format:  ca. 100 x 200mm
Oberfläche :  eben, unglasiert mit hochwertiger
  keramischer Oberflächenversiegelung
Materialbild :  Granitstruktur
Glanzstufe :  matt
Farbe  :  hellgrau
Rutschhem. :  Gruppe R10/ A
Sorte  :  1.

als Einzelfliesen im Dünnbettverfahren nach DIN 18157
mit Hilfe einer kunststoffvergüteten hydraulischen
Dünnbettmörtels gemäß EN 12004 Klasse C2 auf
vorhandenem Untergrund, in Kleinflächen, bis b ca.
150mm, verlegen.

Die Fugenkammern sind sorgfältig auszukratzen.
Menge: 3,000 lfdm
Zuordnung: 352

### Bereich 2 Gebäudeabschnitt Fahrzeughalle/ Aufenthaltsbereiche

#### Titel 2.1 Mauer- und Betonarbeiten

##### Untertitel 2.1.1 Erdgeschoss

**2.1.1.1 Fußbodenkonstruktion, h ca. 55mm, abbrechen und entsorgen**
Fußbodenkonstruktion h ca. 55mm, bestehend aus:

ca. 10mm Fliesenbelag auf Fliesenkleber
ca. 45mm Estrich, wahrscheinlich als auf Trennlage,

vollständig abbrechen und entsorgen, Abbruch in Teil
und Einzelflächen,

die erforderlichen Trennschnitte sind einzukalkulieren.

Das Abbruchmaterial wird Eigentum AN und ist von der
Baustelle zu entfernen.

Abmessungen:

1 Stck  ca. 1,50 x 1,50m
Menge: 2,500 qm
Zuordnung: 394

**2.1.1.2 Zulage zu Fußbondenkonstruktion - Fliesenbelag schadfrei ausbauen**
Zulage zu Pos. 2.1.1.1. für den schadfreien Ausbau des
Fliesenbelags zur späteren Wiederverlegung.

Die Fliesen sind im Bereich der Baustelle seitlich
gemäß Anweisung der Bauleitung zu lagern.
Menge: 2,500 qm
Zuordnung: 394

**2.1.1.3 Teilabbruch Sohlplatte, d = bis 200mm**
Sohlplatte in Teilflächen abbrechen und entsorgen,
inkl. auftrennen und entfernen der oberen und unteren
Bewehrungslage, d Sohle bis 200mm.

1 Stck b x l ca. 1.000 x 1.000mm

Abbruchmaterial wird Eigentum AN und ist von der
Baustelle zu entfernen.
Menge: 1,250 qm
Zuordnung: 394

**2.1.1.4 Mehrkosten Teilabbruch Sohle je 20mm Mehrstärke**
*** Bedarfsposition mit GB
Mehrkosten zu Pos. 2.1.1.3. je 20mm Mehrstärke der
Sohlplatte, soweit eine Stärke von 200mm überschritten
wird.
Menge: 1,000 qm
Zuordnung: 394

**2.1.1.5 Fußbodenschlitz herstellen, b ca. 150mm**
Aussparung bis zur Sohle im bestehenden Fußbodenaufbau
herstellen und für anschließende Mauerarbeiten
vorbereiten,

Fußbodenkonstruktion h ca. 55mm, bestehend aus:

ca. 10mm Fliesenbelag auf Fliesenkleber
ca. 45mm Estrich, wahrscheinlich als auf Trennlage,

Abbruchmaterial wird Eigentum AN und ist von der
Baustelle zu entfernen.
Menge: 7,000 m
Zuordnung: 394

**2.1.1.6 Wanddurchbruch, Außenwand, b x h ca. 600 x 1.685mm herstellen**
Wanddurchbruch in tragender Außenwandkonstruktion, d
ca. 365mm, einmessen, anlegen und einschließlich der
notwendigen Einbauhöhe der nachfolgend beschriebenen
Öffnungsüberdeckung herstellen,

lichtes Öffnungsmaß b x h ca. 600 x 1685mm

Es wird davon ausgegangen, dass die Öffnung sowohl von
innen, als auch von außen geschnitten wird, die
erforderliche eigene Gerüststellung bis zur
erforderlichen Ausführungshöhe von ca. 5,00m ist in
diese Position einzukalkulieren.

Abbruchmaterial wird Eigentum AN und ist von der
Baustelle zu entsorgen
Menge: 1,000 Stck
Zuordnung: 331

**2.1.1.7 Zulage Wanddurchbruch herstellen - Überdecken der Öffnung**
Zulage zu Pos. 2.1.1.6. Wanddurchbruch mit zwei
Stahlträgern, je IPE 120, l ca. 1.000mm und zwei
Fertigteilstürzen, Kalksandstein, NF, l ca. 1.000mm
überdecken,

Stahlträger zur Überdeckung der hergestellten Öffnung
in hergestellte  Mauerwerkstaschen auflegen und
kraftschlüssig im Mörtelbett MGIII versetzen,

das Herstellen der Mauerwerkstasche, Auflagerlänge je
Seite ca. 200mm, ist in den Einheitspreis
einzukalkulieren,

sämtliche Stahlbauteile in rostschutzgrundierter
Ausführung,

Stahlträger  beidseitig, in zwei Längen, ausmauern,

Fertigstürze innen und außen bündig zur bestehenden
Mauerkonstruktion versetzen bis Unterkante Decke
ausmörteln

Konstruktion unterseitig mit einem geeigneten
Putzträger (z. Bsp. Ziegeldraht, Streckmetall, o.ä.)
überspannen und für nachfolgenden Putzauftrag
vorbereiten,
Menge: 1,000 Stck
Zuordnung: 331

**2.1.1.8 Kalksandstein 12-1,4, IW, d=115mm**
Kalksandstein-Mauerwerk der Innenwand.
Steinart:  Kalksandstein 12 - 1,4
Wärmeleitfähigkeit :  0,99 W/mK
Format :  möglichst Grossformat/
  nach Wahl AN
Mörtelgruppe:  NM IIa (DIN V 18580)
Mörtelklasse:  M 5 (EN 998-2)
Grundwert Spannung :  sigma 0 = 1,6 MN/m2
Wanddicke :  115mm

Wandhöhe, inkl. Kimm- und ggfs. erforderlicher
Ausgleichssteine, ca. 3.000 bis 3.250mm (OK Rohfußboden
- OK Mauerkrone)

die erforderlichen Kimm- und Ausgleichssteine sind
einzukalkulieren
Menge: 25,000 qm
Zuordnung: 341

**2.1.1.9 Türöffnungen im Mauerwerk, ca. 1.010 x 2.135m, d = 115mm**
Türöffnungen, b x h ca. 1.010 x 2.135mm im Mauerwerk
der Pos. 2.1.1.8. lot- und fluchtgerecht anlegen und
mit einem Fertigteilsturz in Güte der Mauerwerkswand
überdecken.

Sturzhöhe Fertigteilsturz 2DF gemäß statischer
Berechnung.
Menge: 1,000 Stck
Zuordnung: 344

**2.1.1.10 Mauerwerksanschluss - Flacheisenanker**
Flacheisenanker, Teillängen bis ca. 3,50m in
Anschlussfuge an Bestandswand geschraubt
(Stumpfstoßtechnik), Anschlussfuge dicht vermörtelt.
Menge: 7,000 m
Zuordnung: 342

**2.1.1.11 Ringbalken, C20/25, b x h ca. 115 x 240mm, auf Mauerkrone**
Ringbalken in Ortbeton, auf Mauerwerk zwischen Lager II
0.1 und Lager II 0.2, einschließlich glatter Schalung
nach Wahl AN, Betonwarzen, Grate etc. abschleifen,

Außenkanten scharfkantig für nachfolgenden Putzauftrag,

Die Schalung ist in den Einheitspreis  einzukalkulieren

Bewehrung gemäß separater Position

Betongüte:  C 20/25
Oberfläche:  SB 1
Expositionsklassen:  XC1/ W0
Querschnitt:  b x h ca. 115 x 240mm
Ausführung in:  Achse 17-18/ a-b, zwischen  Lager
II 0.1/ Lager II 0.2

gemäß statischer Berechnung Position N1-19
Menge: 7,000 m
Zuordnung: 341

**2.1.1.12 Zulage Ringbalken - Einbindung Bestand, d ca 140mm**
Zulage zu Pos. 2.1.1.8. für das Herstellen einer
Mauerwerkstasche im Bestandsmauerwerk, b x h > 115 x
240, d ca. 140mm, zum Einbinden des Ringbalkens in die
bestehende Wandkonstruktion.

Neben der Herstellung des Wanddurchbruchs sind auch die
ergänzenden Schalungsarbeiten, sowie die nachträgliche
Vermörtelung des Kopfpunkts mit Quellmörtel
einzukalkulieren.

Abbruchmaterial wird Eigentum AN und ist von der
Baustelle zu entfernen.
Menge: 1,000 Stck
Zuordnung: 341

**2.1.1.13 Zulage Ringbalken - Einbindung Bestand, d ca 260mm**
wie in Pos. 2.1.1.12. beschrieben, jedoch Wanddicke
Bestandsmauerwerk, d ca. 260mm-
Menge: 1,000 Stck
Zuordnung: 341

**2.1.1.14 Sohlöffnung, b x l ca. 1.000 x 1.000mm, schließen**
Hergestellte Sohlöffnung im Anschluss an die
bauseitigen Kanalbauarbeiten kraftschlüssig schließen,

das Vorbereiten des Untergrunds (Feinplanum), sowie das
Auslegen einer Trennfolie auf dem Sandbett ist
einzukalkulieren,

Deckenverschluss mit Beton C25/ 30,

Stärke der Sohle ca. 200 -  260mm.

Bewehrung und Randanschluss gemäß separater Position.
Menge: 0,250 cbm
Zuordnung: 351

**2.1.1.15 Zulage zu Stahlbetondecke - Kraftschlüssige Verbindung**
Zulage zu Pos. 2.1.1.14. für den kraftschlüssigen
Anschluss an den Bestand,

mit Bewehrungseisen d = 12mm, l = 350mm, mit
Injektionsmörtel einkleben,

inkl. der erforderlichen Bohrungen in der bestehenden
Stahlbetondecke d >= 18mm, l = ca. 150mm, e <= 450mm,
Randabstand <= 100mm
Menge: 4,000 m
Zuordnung: 322

**2.1.1.16 Betonrundstahl B500 A**
Betonrundstahl B 500 A für Bauteile aus Ortbeton, in
verschiedenen Durchmessern und Längen,

schneiden, biegen und entsprechend der Bewehrungspläne
verlegen,

Abrechnung nach Stahllisten des Tragwerkplaners
Menge: 30,000 kg
Zuordnung: 351

**2.1.1.17 Betonstahlmatten B500 A**
Betonstahlmatten B 500 A (BSt 500 M), als Lager- oder
Listenmatten für Bauteile aus Ortbeton, schneiden,
biegen und nach Bewehrungsplänen verlegen,

Abrechnung nach Stahllisten des Tragwerkplaners
Menge: 20,000 kg
Zuordnung: 351

##### Untertitel 2.1.2 1. Obergeschoss

**2.1.2.1 Türöffnung herstellen, ca. 1.010 x 2.135mm, AW tragend, d ca. 480mm**
Türöffnung, Mauerwerkswand, d = ca. 480mm, als
zweischalige Außenwandkonstruktion, verputzt, tragend,
herstellen

Fertigmaß lichte Öffnung :
b x h  ca. 1.010 x 2.135mm ab OKFF

Die erforderlichen Trennschnitte sind erschütterungs-
und staubarm auszuführen,

die Deckenkonstruktion ist bis zum Einbau statisch
wirksamer Konstruktionen provisorisch zu unterfangen,

Die Öffnung ist bis auf die Unterkante der
Estrichkonstruktion herzustellen, sämtliches
Abbruchmaterial geht in den Besitz des Auftragnehmers
über und ist von der Baustelle zu entfernen,
Fußbodenaufbau ca. 80mm.
Menge: 1,000 Stck
Zuordnung: 394

**2.1.2.2 Zulage Türöffnung herstellen - Überdecken der Öffnung**
Türöffnung der Pos. 2.1.2.1. mit vier Fertigteilstürzen
überdecken, inkl. der erforderlichen Herstellung der
Auflager und Abfanguns- bzw. Unterstützungsarbeiten in
fix und fertiger Leistung
Menge: 1,000 Stck
Zuordnung: 394

**2.1.2.3 Durchgangsöffnung herstellen, ca. 2.010 x 2.510mm**
wie in Pos. 2.1.2.1. beschrieben, jedoch

Fertigmaß lichte Öffnung :
b x h  ca. 2.010 x 2.510mm ab OKFF,
Menge: 1,000 Stck
Zuordnung: 394

**2.1.2.4 Zulage Durchgangsöffnung herstellen - Überdecken der Öffnung**
Zulage zu Pos. 2.1.2.3. mit zwei Stahlträgern, je HEA
120, l ca. 3.000mm

Stahlträger zur Überdeckung der hergestellten Öffnung
in hergestellte  Mauerwerkstaschen auflegen und
kraftschlüssig im Mörtelbett MGIII versetzen,

das Herstellen der Mauerwerkstasche, Auflagerlänge je
Seite ca. 240mm, ist in den Einheitspreis
einzukalkulieren,

sämtliche Stahlbauteile in rostschutzgrundierter
Ausführung,

Stahlträger  beidseitig, in zwei Längen, ausmauern,
Konstruktion mit einem geeigneten Putzträger (z. Bsp.
Ziegeldraht, Streckmetall, o.ä.) überspannen und für
nachfolgenden Putzauftrag vorbereiten,
Menge: 1,000 Stck
Zuordnung: 394

**2.1.2.5 bestehende Durchgangsöffnung anpassen - Türöffnung neu**
bestehende Durchgangsöffnung, b x h ca. 1.940 x 2.
260mm, Mauerwerkswand, d = ca. 240mm, einschalig,
verputzt, tragend, zur Herstellung einer Türöffnung b x
h ca. 1.385 x 2.260mm wie folgt anpassen;

Durchgangsöffnung in Wandstärke zweiseitig schließen,
1 Stck b x h ca. 275 x 1.840mm, d ca. 240mm

erhaltene Heizkörpernische einseitig kraftschlüssig von
OK Rohdecke bis UK Betonfensterbank untermauern,
Nischentiefe bis ca. 240mm,

2 Stck b x h ca. 280 x 2.260mm, d ca. 240mm

der kraftschlüssige Anschluss an das Bestandsmauerwerk
ist einzukalkulieren,

das Öffnen der Fußbodenkonstruktion zum Abstellen des
Mauerwerks auf der vorhandenen Mauerwerkskrone ist
einzukalkulieren,

Fußbodenaufbau bestehend aus:

ca. 5mm Linoleum
ca. 50mm Zementestrich auf Trennlage
ca. 20mm Schalung

sämtliches Abbruchmaterial geht in den Besitz des
Auftragnehmers über und ist von der Baustelle zu
entfernen.
Menge: 1,000 Stck
Zuordnung: 394

**2.1.2.6 Putzarbeiten, Leibungen, b bis ca. 30cm in Einzelflächen**
hergestellte Tür- und Fensteröffnungen, freie Wandenden
und ähnliches, b ca. 30cm, ggfs.erforderliche
Vorarbeiten sind einzukalkulieren, Putzstärke bis 20mm

Untergrund Kalksandstein, Putz passend zum Bestand
(Kalkzementputz, Kalkzementmörtel, teilweise im
Außenbereich), ggfs.erforderliche Vorarbeiten sind
einzukalkulieren, Putzstärke bis 20mm
Menge: 15,000 lfdm
Zuordnung: 345

### Bereich 3 Gebäudeabschnitt Atemschutzwerkstatt/ Ruheräume

#### Titel 3.1 Mauer- und Betonarbeiten

##### Untertitel 3.1.1 Erdgeschoss Atemschutz

**3.1.1.1 Türöffnung herstellen, ca. 1.385 x 3.010mm, AW tragend, d ca. 365mm**
Türöffnung, Mauerwerkswand, d = ca. 365mm, als
zweischalige Außenwandkonstruktion, einseitig verputzt,
das außenseitige WDV-System wird bauseits abgebrochen,
tragend, herstellen

Fertigmaß lichte Öffnung :
b x h  ca. 1.385 x 3.010mm ab OKFF

Die erforderlichen Trennschnitte sind erschütterungs-
und staubarm auszuführen,

die Deckenkonstruktion ist bis zum Einbau statisch
wirksamer Konstruktionen provisorisch zu unterfangen,

Die Öffnung ist bis auf die Unterkante der
Estrichkonstruktion herzustellen, sämtliches
Abbruchmaterial geht in den Besitz des Auftragnehmers
über und ist von der Baustelle zu entfernen,
Fußbodenaufbau ca. 80mm.
Menge: 1,000 Stck
Zuordnung: 334

**3.1.1.2 Zulage Türöffnung herstellen - Überdecken der Öffnung**
Türöffnung der Pos. 3.1.1.1. mit drei Fertigteilstürzen
überdecken, inkl. der erforderlichen Herstellung der
Auflager und Abfanguns- bzw. Unterstützungsarbeiten in
fix und fertiger Leistung
Menge: 1,000 Stck
Zuordnung: 334

**3.1.1.3 bestehende Toröffnung anpassen - Tür- und Fensteröffnung neu**
bestehende Toröffnung, b x h = ca. 3.500 x 3.500mm, wie
nachstehend beschrieben zu einer Tür- und einer
Fensteröffnung anpassen.

Fertigmaß lichte Öffnungen

Fensteröffnung
b x h  ca. 1.220 x 2.080mm,
Brüstungshöhe ab OKFF ca. 935mm

Türöffnung
b x h  ca. 1.385 x 3.010mm ab OKFF

Die neuen Öffnungen entwickeln sich von den bestehenden
Leibungen, dadurch ergibt sich folgender
Mauerwerksverschluss

Toröffnung einseitig verschließen,
Brüstungsmauerwerk b x h = ca. 1.220 x 935mm, Mw d =
365mm,

Mauerwerkspfeiler im Anschluss an Brüstungsmauerwerk, b
x h ca. 930 x 3.010mm, Mw d = 365mm,

Sturzüberdeckung der neuen Öffnungen bis Unterkante
bestehender Sturz, b x h ca. 3.500 x 500mm, Mw d =
365mm,

die Öffnungen sind jeweils mit drei Fertigteilstürzen
zu überdecken,

sämtliche Schutz- und Abdeckmaßnahmen (bestehender
Bodenflächen), ggfs. erforderlicher Abstützarbeiten,
Erstellung der Auflagertaschen im Bereich der
Bestandleibungen sind einzukalkulieren.

Die Aufmauerung ist bis auf die Oberkante der Sohle
herunterzuführen, hierfür ist der bestehende
Fußbodenaufbau, Estrich auf Trennlage + Fliese, h ca.
55mm in diesem Bereich abzubrechen, sämtliches
Abbruchmaterial geht in den Besitz des Auftragnehmers
über und ist von der Baustelle zu entfernen.
Menge: 1,000 Stck
Zuordnung: 334

**3.1.1.4 bestehende Toröffnung anpassen - Tür- und Fensteröffnung neu**
bestehende Toröffnung, b x h = ca. 3.500 x 3.500mm, wie
nachstehend beschrieben zu einer Tür- und einer
Fensteröffnung anpassen.

Fertigmaß lichte Öffnungen

Fensteröffnung
b x h  ca. 1.220 x 2.080mm,
Brüstungshöhe ab OKFF ca. 935mm

Türöffnung
b x h  ca. 1.260 x 3.010mm ab OKFF

Die neue Fensteröffnung schließt mit der bestehenden
Leibung ab,

Toröffnung einseitig verschließen,
Mauervorlage b x h ca. 250 x 3.010mm, Mw d = 365mm,

Mauerwerkspfeiler b x h ca. 800 x 3.010mm, Mw d =
365mm,

Brüstungsmauerwerk zwischen Mauerwerkspfeiler und
Bestandsleibung b x h = ca. 1.220 x 935mm, Mw d =
365mm,

Sturzüberdeckung der neuen Öffnungen bis Unterkante
bestehender Sturz, b x h ca. 3.500 x 500mm, Mw d =
365mm,

die Öffnungen sind jeweils mit drei Fertigteilstürzen
zu überdecken,

sämtliche Schutz- und Abdeckmaßnahmen (bestehender
Bodenflächen), ggfs. erforderlicher Abstützarbeiten,
Erstellung der Auflagertaschen im Bereich der
Bestandleibungen sind einzukalkulieren.

Die Aufmauerung ist bis auf die Oberkante der Sohle
herunterzuführen, hierfür ist der bestehende
Fußbodenaufbau, Estrich auf Trennlage + Fliese, h ca.
55mm in diesem Bereich abzubrechen, sämtliches
Abbruchmaterial geht in den Besitz des Auftragnehmers
über und ist von der Baustelle zu entfernen.
Menge: 1,000 Stck
Zuordnung: 334

**3.1.1.5 Wanddurchbruch herstellen, ca. 750 x 650mm, AW tragend, d ca. 365mm**
wie in Pos. 3.1.1.1. beschrieben, jedoch als
Wanddurchbruch für Lüftungskanäle, b x h ca. 750 x
650mm, Brüstungshöhe ca. 3.500mm.
Menge: 2,000 Stck
Zuordnung: 334

**3.1.1.6 Zulage Wanddurchbruch - Mehraufwand Stahlbeton**
Zulage zu Pos. 3.1.1.5. Mehraufwand Stahlbeton.

Der herzustellende Wanddurchbruch bindet unmittelbar in
den nachträglich hergestellten Stahlbetonsturz oberhalb
der Fahrzeugtore ein.

Der Wanddurchbruch ist zwingend in diesem Bereich
herzustellen, um die Leitungsführung der Lüftungsanlage
zu ermöglichen.

Der entsprechende Mehraufwand zur Herstellung des
Wanddurchbruchs, Ausführung nach Wahl AN (z.Bsp.
Kernbohrungen, Betonschneiden u.ä.), ist in diese
Position einzukalkulieren,

Flächenanteil Stahlbeton b x h ca. 750 x 300mm, d ca.
365mm.
Menge: 2,000 Stck
Zuordnung: 334

**3.1.1.7 Zulage Wanddurchbruch - Überdecken der Öffnung**
Wanddurchbruch der Pos. 3.1.1.5. mit drei
Fertigteilstürzen überdecken, inkl. der erforderlichen
Herstellung der Auflager und Abfanguns- bzw.
Unterstützungsarbeiten in fix und fertiger Leistung
Menge: 2,000 Stck
Zuordnung: 334

**3.1.1.8 bestehende Fensteröffnung anpassen - Durchgangsöffnung**
bestehende Fensteröffnung, b x h = ca. 990 x 990mm, in
nichttragendem Innenmauerwerk, d ca. 200mm, inkl.
beidseitigem Putzauftrag, Fußbodenaufbau ca. 80mm, wie
folgt ändern,

Fensteröffnung einseitig einseitig vergrößern,
Abbruchfläche b x h = ca. 150 x 2.135mm, Abbruch zzgl.
Bodeneinstand des Mauerwerks,

Brüstungsmauerwerk b x h ca. 990 x 880mm, vollständig
zzgl. des Bodeneinstands des Mauerwerks, abbrechen und
entsorgen,

Fensteröffnung um ca. 360mm erhöhen, bestehenden
Fenstersturz, im Bereich der neuen Öffnung, abbrechen
und entsorgen

Fertigmaß lichte Öffnung :
b x h  ca. 1.135 x 2.135mm ab OKFF

einschließlich, sämtlicher Schutz- und Abdeckmaßnahmen
(bestehender Bodenflächen), ggfs. erforderlicher
Abstützarbeiten, Erstellung der Auflagertaschen, sowie
Überdeckung der hergestellten Öffnung zwei einem
Fertigteilstürzen in Güte der Mauerwerkswand.
Menge: 1,000 Stck
Zuordnung: 334

**3.1.1.9 Türöffnung herstellen, ca. 1.135 x 2.135mm, IW tragend, d ca. 240 mm**
Türöffnung, Mauerwerkswand, d = ca. 280mm, einseitig
verputzt, Innenwand, tragend, herstellen

Fertigmaß lichte Öffnung :
b x h  ca. 1.010 x 2.135mm ab OKFF

Die erforderlichen Trennschnitte sind erschütterungs-
und staubarm auszuführen,

die Deckenkonstruktion ist bis zum Einbau statisch
wirksamer Konstruktionen provisorisch zu unterfangen,

Die Öffnung ist bis auf die Unterkante der
Estrichkonstruktion herzustellen, sämtliches
Abbruchmaterial geht in den Besitz des Auftragnehmers
über und ist von der Baustelle zu entfernen,
Fußbodenaufbau ca. 80mm.
Menge: 1,000 Stck
Zuordnung: 341

**3.1.1.10 Zulage Türöffnung - Überdecken der Türöffnung**
Türöffnung der Pos. 3.1.1.9. mit zwei Fertigteilstürzen
in Güte und Breite der Mauerwerkswand, inkl. der
erforderlichen Herstellung der Auflager und Abfanguns-
bzw. Unterstützungsarbeiten in fix und fertiger
Leistung.
Menge: 1,000 Stck
Zuordnung: 341

**3.1.1.11 Türöffnung herstellen, ca. 1.135 x 2.135mm, IW nichttragend,**
wie in Pos. 3.1.1.9. beschrieben, jedoch Ausführung in
unverputzter, nichttragender Mauerwerkswand, d ca.
115mm
Menge: 1,000 Stck
Zuordnung: 341

**3.1.1.12 Zulage Türöffnung - Überdecken der Türöffnung**
Türöffnung der Pos. 3.1.1.11. mit einem Fertigteilsturz
in Güte und Breite der Mauerwerkswand, inkl. der
erforderlichen Herstellung der Auflager und Abfanguns-
bzw. Unterstützungsarbeiten in fix und fertiger
Leistung.
Menge: 1,000 Stck
Zuordnung: 341

**3.1.1.13 Türöffnung herstellen, ca. 1.260 x 2.135 mm, IW tragend, d ca. 175mm**
wie in Pos. 3.1.1.9. beschrieben, jedoch in beidseitig
verputzter Mauerwerkswand, d = ca. 200mm,

Fertigmaß lichte Öffnung :
b x h  ca. 1.260 x 2.135mm ab OKFF
Menge: 1,000 Stck
Zuordnung: 341

**3.1.1.14 Betonbalken als Türsturz, C20/ 25, b x h ca. 200 x 240mm, l ca.1.450mm**
Betonbalken als Türsturz aus Stahlbeton in Ortbeton,
zur Überdeckung der in Pos. 3.1.1.13. beschriebenen
Türöffnung,

zweiseitig ca. 200mm auf dem Innenmauerwerk aufliegend,
 inkl. dreiseitiger glatter, nichtsaugender Schalung,
Betonwarzen, Grate usw. abschleifen,

Schalungsankerlöcher entsprechend den Anforderungen
(Brandschutz, Schallschutz, Dichtigkeit) schließen.

Die Schalung, nach Wahl AN, ist in den Einheitspreis
einzukalkulieren, Bewehrung gemäß gesonderter Position

Betongüte:  C 20/25
Oberfläche:  SB 1
Expositionsklassen:  XC1/ W0
Querschnitt:  b x h ca. 200 x 240mm
Gesamtlänge inkl.
Wandauflager:  ca. 1.490mm

das Herstellen der erforderlichen Mauerwerksauflager
ist ebenso einzukalkulieren, wie eine ggfs. zusätzlich
erforderliche Überhöhung der Türöffnung zur Umsetzung
der Betonarbeiten, sowie der nachfolgenden,
kraftschlüssige Aufmauerung.
Menge: 1,000 Stck
Zuordnung: 341

**3.1.1.15 Türöffnung schließen, 885 x 2.010 mm, Kalksandstein, d ca. 115 mm**
Türöffnung ca. 885 x 2.010 mm, inkl. sämtlicher
erforderlicher Stemm- und Nebenarbeiten zur
kraftschlüssigen Verbindung für nachfolgenden
Putzauftrag schließen, einschaliges Mauerwerk, d ca.
115 mm,

Ausführung im Erdgeschoss.
Menge: 1,000 Stck
Zuordnung: 342

**3.1.1.16 Türöffnung schließen, 1.010 x 2.010 mm, Kalksandstein, d ca. 200mm**
wie in Pos. 3.1.1.15. beschrieben, jedoch
Türöffnung ca. 1.010 x 2.010 mm, in Mauerwerk,
beidseitig verputzt, d ca. 200mm
Menge: 1,000 Stck
Zuordnung: 342

**3.1.1.17 Türöffnung schließen, 1.010 x 2.010 mm, Kalksandstein, d ca. 200mm**
wie in Pos. 3.1.1.15. beschrieben, jedoch
Türöffnung ca. 1.855 x 2.010 mm, in Mauerwerk,
unverputzt, d ca. 240mm
Menge: 1,000 Stck
Zuordnung: 342

**3.1.1.18 Fliesenbelag in Teilflächen abbrechen und entsorgen**
Fliesenbelag, ca. 10mm auf Fliesenkleber, direkt auf
(Stahl-) Betonsohlplatte verlegt, in Teilflächen, für
nachfolgende Sohlöffnung,

vollständig abbrechen und entsorgen, Abbruch in Teil-
und Einzelflächen,

die erforderlichen Trennschnitte sind einzukalkulieren.

Das Abbruchmaterial wird Eigentum AN und ist von der
Baustelle zu entfernen.

Abmessungen:

1 Stck  ca. 1.500 x 2.000mm, Anlieferung Flaschen
2 Stck ca. 1.500 x 2.500mm, Trocknung/ Dokumentation
2 Stck ca. 1.500 x 2.000mm, Waschraum schwarz
Menge: 15,000 qm
Zuordnung: 394

**3.1.1.19 Teilabbruch Sohlplatte, d = bis 200mm**
Sohlplatte in Teilflächen abbrechen und entsorgen,
inkl. auftrennen und entfernen der oberen und unteren
Bewehrungslage, d Sohle bis 200mm.

2 Stck b x l ca. 1.500 x 2.000mm
2 Stck b x l ca. 1.500 x 2.500mm

Abbruchmaterial wird Eigentum AN und ist von der
Baustelle zu entfernen.
Menge: 15,000 qm
Zuordnung: 394

**3.1.1.20 Mehrkosten Teilabbruch Sohle je 20mm Mehrstärke**
*** Bedarfsposition mit GB
Mehrkosten zu Pos. 3.1.1.19. je 20mm Mehrstärke der
Sohlplatte, soweit eine Stärke von 200mm überschritten
wird.
Menge: 15,000 qm
Zuordnung: 394

**3.1.1.21 Fußbodenschlitz herstellen, b ca. 150mm**
Aussparung bis zur Sohle im bestehenden Fußbodenaufbau
herstellen und für anschließende Mauerarbeiten
vorbereiten.

Ausgehend vom Schadstoffkataster ist der Fliesenbelag
unmittelbar auf der (verstärkten) Stahlbetonsohle
verlegt worden.

Der Fußbodenaufbau beschränkt sich demnach auf den
fluchtgerechten Abbruch der Bodenfliesen.

Abbruchmaterial wird Eigentum AN und ist von der
Baustelle zu entfernen.
Menge: 25,000 m
Zuordnung: 394

**3.1.1.22 Fußbodenschlitz herstellen, b ca. 240mm**
wie in Pos. 3.1.1.21. beschrieben, jedoch b ca. 240mm
Menge: 3,000 m
Zuordnung: 394

**3.1.1.23 Kalksandstein 12-1,4, IW, d=115mm**
Kalksandstein-Mauerwerk der Innenwand.
Steinart:  Kalksandstein 12 - 1,4
Wärmeleitfähigkeit :  0,99 W/mK
Format :  möglichst Grossformat/
  nach Wahl AN
Mörtelgruppe:  NM IIa (DIN V 18580)
Mörtelklasse:  M 5 (EN 998-2)
Grundwert Spannung :  sigma 0 = 1,6 MN/m2
Wanddicke :  115mm

Wandhöhe, raumhohe Ausführung, inkl. Kimm- und ggfs.
erforderlicher Ausgleichssteine, ca. 4.950 bis 5.250mm
(OK Rohfußboden - UK Holzbalken der Holzbalkendecke),

Wandhöhe, nicht-raumhohe Ausführung, inkl. Kimm- und
ggfs. erforderlicher Ausgleichssteine, ca. 3.000 bis 3.
250mm (OK Rohfußboden - OK Mauerkrone)

die erforderlichen Kimm- und Ausgleichssteine sind
einzukalkulieren
Menge: 100,000 qm
Zuordnung: 341

**3.1.1.24 Türöffnungen im Mauerwerk, ca. 1.010 x 2.135m, d = 115mm**
Türöffnungen, b x h ca. 1.010 x 2.135mm im Mauerwerk
der Pos. 3.1.1.23. lot- und fluchtgerecht anlegen und
mit einem Fertigteilsturz in Güte der Mauerwerkswand
überdecken.

Sturzhöhe Fertigteilsturz 2DF gemäß statischer
Berechnung.
Menge: 6,000 Stck
Zuordnung: 344

**3.1.1.25 Mauerwerksanschluss - Flacheisenanker**
Flacheisenanker, Teillängen bis ca. 3,50m in
Anschlussfuge an Bestandswand geschraubt
(Stumpfstoßtechnik), Anschlussfuge dicht vermörtelt.
Menge: 35,500 m
Zuordnung: 342

**3.1.1.26 Deckenanschluss - Lagesicherung nichttragende Innenwände**
Deckenanschluss der raumhohen, nicht-tragenden Wände
herstellen, Dämmstreifen, Steinwolle, d ca. 20mm, in
Mauerwerksbreite, zwischen Mauerwerkskrone und
Deckenbekleidung einlegen, Anschlussfuge beidseitig mit
einem Stahlwinkel ca. 50 x 50mm, überdecken und an den
vorhandenen Deckenbalken, e ca. 550mm, montieren.
Menge: 8,000 m
Zuordnung: 342

**3.1.1.27 Ringbalken, C20/25, b x h ca. 115 x 240mm, auf Mauerkrone**
Ringbalken in Ortbeton, auf Mauerwerk zwischen Lager II
0.1 und Lager II 0.2, einschließlich glatter Schalung
nach Wahl AN, Betonwarzen, Grate etc. abschleifen,

Außenkanten scharfkantig für nachfolgenden Putzauftrag,

Die Schalung ist in den Einheitspreis  einzukalkulieren

Bewehrung gemäß separater Position

Betongüte:  C 20/25
Oberfläche:  SB 1
Expositionsklassen:  XC1/ W0
Querschnitt:  b x h ca. 115 x 240mm
Ausführung in:  Achse 17-18/ a-b, zwischen  Lager
II 0.1/ Lager II 0.2

gemäß statischer Berechnung Position N1-19
Menge: 20,000 m
Zuordnung: 342

**3.1.1.28 Zulage Ringbalken - Einbindung Bestand, d ca 140mm**
Zulage zu Pos. 3.1.1.23. für das Herstellen einer
Mauerwerkstasche im Bestandsmauerwerk, b x h > 115 x
240, d ca. 140mm, zum Einbinden des Ringbalkens in die
bestehende Wandkonstruktion.

Neben der Herstellung des Wanddurchbruchs sind auch die
ergänzenden Schalungsarbeiten, sowie die nachträgliche
Vermörtelung des Kopfpunkts mit Quellmörtel
einzukalkulieren.

Abbruchmaterial wird Eigentum AN und ist von der
Baustelle zu entfernen.
Menge: 4,000 Stck
Zuordnung: 342

**3.1.1.29 Zulage Ringbalken - Anbindung an den Bestand**
Zulage zu Pos. 3.1.1.23. für die Anbindung des
Ringbalkens an vorhandene Stahlbetonbauteile,

mit Bewehrungseisen d = 10mm, l = 350mm, mit
Injektionsmörtel einkleben, inkl. der erforderlichen
Bohrungen,

4 Stck  je Anschlusspunkt
Menge: 2,000 Stck
Zuordnung: 342

**3.1.1.30 Sohlöffnung, in unterschiedlichen Abmessungen, schließen**
Hergestellte Sohlöffnung im Anschluss an die
bauseitigen Kanalbauarbeiten kraftschlüssig schließen,

das Vorbereiten des Untergrunds (Feinplanum), sowie das
Auslegen einer Trennfolie auf dem Sandbett ist
einzukalkulieren,

Deckenverschluss mit Beton C25/ 30,

Stärke der Sohle ca. 200 -  260mm.

Bewehrung und Randanschluss gemäß separater Position.
Menge: 3,500 cbm
Zuordnung: 322

**3.1.1.31 Zulage zu Stahlbetondecke - Kraftschlüssige Verbindung**
Zulage zu Pos. 3.1.1.30. für den kraftschlüssigen
Anschluss an den Bestand,

mit Bewehrungseisen d = 12mm, l = 350mm, mit
Injektionsmörtel einkleben,

inkl. der erforderlichen Bohrungen in der bestehenden
Stahlbetondecke d >= 18mm, l = ca. 150mm, e <= 450mm,
Randabstand <= 100mm
Menge: 22,000 m
Zuordnung: 322

**3.1.1.32 Betonrundstahl B500 A**
Betonrundstahl B 500 A für Bauteile aus Ortbeton, in
verschiedenen Durchmessern und Längen,

schneiden, biegen und entsprechend der Bewehrungspläne
verlegen,

Abrechnung nach Stahllisten des Tragwerkplaners
Menge: 60,000 kg
Zuordnung: 351

**3.1.1.33 Betonstahlmatten B500 A**
Betonstahlmatten B 500 A (BSt 500 M), als Lager- oder
Listenmatten für Bauteile aus Ortbeton, schneiden,
biegen und nach Bewehrungsplänen verlegen,

Abrechnung nach Stahllisten des Tragwerkplaners
Menge: 300,000 kg
Zuordnung: 351

##### Untertitel 3.1.2 Rutschschacht/ 1. Obergeschoss

**3.1.2.1 Deckenbekleidung im Bereich des Deckendurchbruchs abbrechen**
Deckenbekleidung im Bereich des herzustellenden
Deckendurchbruchs, Heraklith mit Putzauftrag, inkl.
Lattung, vollständig abbrechen und entsorgen.

Ausführungshöhe ca. + 4,50m OKFF
Menge: 7,000 qm
Zuordnung: 394

**3.1.2.2 Fußbodenkonstruktion im Dachgeschoss abbrechen und entsorgen**
Fußbodenkonstruktion bestehend aus:

ca. 15mm Laminat
ca. 10mm Teppichbelag
ca. 25mm Schalung

oberhalb des herzustellenden Deckendurchbruchs
vollständig abbrechen und entsorgen.
Menge: 7,000 qm
Zuordnung: 394

**3.1.2.3 Deckendurchbruch herstellen, Deckenbalken abbrechen**
Deckendurchbruch im Bereich des Rutschschachts
herstellen, Decke über EG, Abbruch nach Wahl AN
entweder im Vorfeld oder im Anschluss an die
nachfolgend beschriebenen Mauer- und Betonarbeiten,

3 Stck Deckenbalken, b x h ca. 120 x 240mm, l ca. 1.
135mm

abbrechen und entsorgen.

Die Deckenkonstruktion ist bis zur Wirksamkeit der
einzubauenden, statisch wirksamen Bauteile zu
unterfangen.
Menge: 1,000 psch
Zuordnung: 394

**3.1.2.4 Mauerwerkskrone, Bestandsmauerwerk, abbrechen, h ca. 240mm**
Mauerwerkskrone, Kalksandstein, d ca. 175mm, beidseitig
verputzt, als Auflager der Holzbalkenkonstruktion, zur
Aufnahme des nachfolgend beschriebenen Ringbalkens, h
bis ca. 300mm, abbrechen und entsorgen,

die Abbruchfläche ist mit vertikalen Trennschnitten zu
begrenzen.
Menge: 2,500 m
Zuordnung: 394

**3.1.2.5 Kalksandstein 16-1,4, IW, d=175mm**
Kalksandstein-Mauerwerk der Innenwand.
Steinart:  Kalksandstein 16 - 1,4
Wärmeleitfähigkeit :  0,99 W/mK
Format :  möglichst Grossformat/
  nach Wahl AN
Mörtelgruppe:  NM IIa (DIN V 18580)
Mörtelklasse:  M 5 (EN 998-2)
Grundwert Spannung :  sigma 0 = 1,6 MN/m2
Wanddicke :  175mm

Gesamt-Wandhöhe, inkl. Kimm- und ggfs. erforderlicher
Ausgleichssteine, ca. 7.450mm (OK Rohfußboden - UK
Stahlbetondecke über Rutschschacht),

im Bereich der Holzbalkendecke, Wandhöhe ca. 4.450mm,
durch Ringbalkenkonstruktion unterbrochen,

die erforderlichen Kimm- und Ausgleichssteine sind
einzukalkulieren
Menge: 100,000 qm
Zuordnung: 341

**3.1.2.6 Zulage Kalksandstein - Mehraufwand Holzbalkendecke**
Zulage zu Pos. 3.1.2.5. für das Auf-7 bzw. Einmauern
der Deckenbalken oberhalb des Ringbalkens.

Die Deckenbalken sind umlaufend mit einer PE-Folie und
dreiseitig mit einer Dämmlage, Randdämmstreifen o.ä.,
von der Mauerkonstruktion zu trennen,
Menge: 2,500 m
Zuordnung: 341

**3.1.2.7 Türöffnungen im Mauerwerk, ca. 1.030 x 2.260m, d = 175mm**
Türöffnungen, b x h ca. 1.030 x 2.135mm im Mauerwerk
der Pos. 3.1.2.5. lot- und fluchtgerecht anlegen,
überdecken der Öffnungen gemäß separater Positionen.
Menge: 2,000 Stck
Zuordnung: 344

**3.1.2.8 Mauerwerksanschluss - Flacheisenanker**
Flacheisenanker, Teillängen bis ca. 3,50m in
Anschlussfuge an Bestandswand geschraubt
(Stumpfstoßtechnik), Anschlussfuge dicht vermörtelt.
Menge: 15,000 m
Zuordnung: 342

**3.1.2.9 Betonbalken als Türsturz, C20/ 25, b x h ca. 175 x 240mm, EG**
Betonbalken als Türsturz aus Stahlbeton in Ortbeton,
zur Überdeckung der in Pos.  3.1.2.7. beschriebenen
Türöffnung im Erdgeschoss

beidseitig ca. 175mm auf dem Innenmauerwerk aufliegend,
inkl. dreiseitiger glatter, nichtsaugender Schalung,
Betonwarzen, Grate usw. abschleifen,

Schalungsankerlöcher entsprechend den Anforderungen
(Brandschutz, Schallschutz, Dichtigkeit) schließen.

Die Schalung, nach Wahl AN, ist in den Einheitspreis
einzukalkulieren, Bewehrung gemäß gesonderter Position

Betongüte:  C 20/25
Oberfläche:  SB 1
Expositionsklassen:  XC1/ W0
Querschnitt:  b x h ca. 175 x 240mm
Gesamtlänge inkl.
Wandauflager:  ca. 1.390mm
Ausführung in:  Achse c'/ 21
Menge: 1,000 Stck
Zuordnung: 341

**3.1.2.10 Betonbalken als Türsturz, C20/ 25, b x h ca. 175 x 120mm, OG**
wie in Pos. 3.1.2.9. beschrieben, jedoch
Querschnitt:  b x h ca. 175 x 120mm,

der Betonbalken ist zusammen mit der Decke über
Rutschacht zu schalen und zu betonieren und dient
ausschließlich der Leibungsausbildung.
Menge: 1,000 Stck
Zuordnung: 341

**3.1.2.11 Ringbalken, C20/ 25, b x h ca. 175 x 240mm, auf Mauerkrone**
Ringbalken in Ortbeton, auf Mauerkrone im Bereich der
Geschossdecke (unterhalb Holzbalkendecke),
einschließlich glatter Schalung nach Wahl AN,
Betonwarzen, Grate etc. abschleifen,

Außenkanten scharfkantig für nachfolgenden Putzauftrag,

Anschluss an die Bestandskonstruktion gemäß separater
Position.

Die Schalung ist ebenso wie das Ausleiten der
Anschlussbewehrung in den Einheitspreis
einzukalkulieren

Bewehrung gemäß separater Position

Betongüte:  C 20/25
Oberfläche:  SB 1
Expositionsklassen:  XC1/ W0
Querschnitt:  b x l ca. 175 x 240mm
Ausführung in:  Achse c'/ 21

gemäß statischer Berechnung Pos. N1-16
Menge: 6,500 m
Zuordnung: 341

**3.1.2.12 Zulage Ringbalken - Anschluss Bestandsdiagonale**
Zulage zu Pos. 3.1.2.11. für den Anschluss der
bestehenden Aussteifungsdiagonale an den Ringbalken,

die Leistung umfasst:

das Aufweiten des Ringbalkens nach unten, in Anpassung
an die örtlichen Gegebenheiten, h bis ca. 300mm,
scharfkantig in einer Aussparungsbreite bis ca. 300mm,
das Herstellen der Aussparung innerhalb der Aufmauerung
das Trennen der Diagonalen, als Stahlrechteckprofil,
80x80x3,2mm
das örtliche Anschweißen einer Kopfplatte, b x l x t
ca. 125 x 125 x 5mm mit 2 Stck aufgeschweißten Bügel, d
8mm, Bügellänge ca. 480mm, im Bereich der abgetrennten
Diagonale
das Einbinden der angeschweißten Bügelkonstruktion in
die Bewehrung des Ringbalkens,
die zusätzliche Schalung
den zusätzlichen Betonanteil

Ausführung unterhalb der Geschossdecke, ca. +4,50m
OKFF.

Die abgetrennte Diagonale ist bis zur Aushärtung des
Betons derart abzustützen, dass ein Abrutschen/
Abfallen der Diagonalen ausgeschlossen wird.

Durch die Ausführung von zwei Trennschnitten ergibt
sich ein überzähliger Stahlanteil, l ca. 1.535mm,
dieser ist von von der Baustelle zu entfernen und zu
entsorgen.

Das ggfs. erforderliche Vorbereiten des Rechteckprofils
für die örtlichen Anschweißarbeiten ist
einzukalkulieren.
Menge: 2,000 Stck
Zuordnung: 341

**3.1.2.13 Zulage Ringbalken - Überhöhung "Straßenseite"**
Zulage zu Pos. 3.1.2.11. für die anteilige Überhöhung
des Ringbalkens im Anschlussbereich an die
Bestandsunterzüge des Schlauchturms, Überhöhung um ca.
100mm auf den Querschnitt b x h ca. 175 x 340mm, auf
einer Länge von ca. 500mm.

Die ergänzende Schalung und der zusätzliche Betonanteil
sind einzukalkulieren, Bewehrung gemäß separater
Position.
Menge: 1,000 Stck
Zuordnung: 341

**3.1.2.14 Zulage Ringbalken - Überhöhung "Hofseite"**
Zulage zu Pos. 3.1.2.11. für die anteilige Überhöhung
des Ringbalkens im Anschlussbereich an die
Bestandsunterzüge des Schlauchturms sowie zur
Lagesicherung der Fußbodenkonstruktion, Überhöhung um
ca. 240mm auf den Querschnitt b x h ca. 175 x 480mm,
auf einer Länge von ca. 1.200mm.

Durch die Überhöhung des Ringbalkens befindet sich der
Betonbalken innerhalb der Ebene der Geschossdecke, die
Holzbalken sind dementsprechend in die Überhöhung
einzuarbeiten, die Balken sind entsprechend gegen
Feuchtigkeitsaufnahme aus dem Beton mit PE-Folie zu
schützen, die kraftschlüssige unterseitige Verbindung
zum tragenden Baukörper ist hierbei zu gewährleisten,
die Balken sind dreiseitig mit einer Dämmlage,
Randdämmstreifen o.ä., von der Betonkonstruktion zu
trennen,

3 Stck Balken, b x h ca. 120 x 240mm, e ca. 550mm

Die ergänzende Schalung, der zusätzliche
Schalungsaufwand und der zusätzliche Betonanteil sind
einzukalkulieren, Bewehrung gemäß separater Position.
Menge: 1,000 Stck
Zuordnung: 341

**3.1.2.15 Zulage Ringbalken - Klebeanker**
Zulage zu Pos. 3.1.2.11. für den kraftschlüssigen
Anschluss an den bestehenden Stahlbetonbalken des
Schlauchturms,

mit Bewehrungseisen d = 12mm, l = 350mm, mit
Injektionsmörtel einkleben, inkl. der erforderlichen
Bohrungen
Menge: 8,000 Stck
Zuordnung: 341

**3.1.2.16 Betonbalken als Unterzug, C20/ 25, b x h ca. 175 x 120mm, OG**
wie in Pos. 3.1.2.9. beschrieben, jedoch

als Unterzug beidseitig auf Ringbalken der Pos. 3.1.2.
11. auflagert, das Ausleiten/ Anschließen der Bewehrung
ist einzukalkulieren,

Ausführung gemäß statischer Berechnung Pos. N1-15
Menge: 1,000 Stck
Zuordnung: 341

**3.1.2.17 Stahlbetondecke, C 20/ 25, d ca. 140mm, inkl. Schalung**
Stahlbetondecke über Rutschschacht, als Ortbetondecke,
einschließlich glatter Schalung aus nichtsaugenden
Schaltafeln mit regelmäßigen Stößen und Nagelstellen,

einzukalkulieren sind die Deckenschalung, die
notwendigen Unterstützungen, die Deckenrandschalung,
sowie die erforderlichen (Kunststoff-) Abstandshalter
unterhalb der jeweiligen Bewehrungslage.

Randschalung umlaufend ca. 3.935mm, inkl. der
erforderlichen Eckausbildung,

Bewehrung wird gesondert vergütet.

Betongüte :  C 20/25
Expositionsklassen :  XC1/ W0
Plattendicke :  140mm

gemäß statischer Berechnung Pos. N1-14
Menge: 2,500 qm
Zuordnung: 351

**3.1.2.18 Zulage Stahlbetondecke - Fingerauflager**
Zulage zu Pos. 3.1.2.17. für das Herstellen und
ausbetonieren eines Fingerauflagers im
Kalksandsteinmauerwerk, des Schlauchturms, d ca. 240mm,
Abmessungen Fingerauflager b x h x t >= 300 x 140 x
150mm
Menge: 1,000 Stck
Zuordnung: 351

**3.1.2.19 Betonrundstahl B500 A**
Betonrundstahl B 500 A für Bauteile aus Ortbeton, in
verschiedenen Durchmessern und Längen,

schneiden, biegen und entsprechend der Bewehrungspläne
verlegen,

Abrechnung nach Stahllisten des Tragwerkplaners
Menge: 150,000 kg
Zuordnung: 351

**3.1.2.20 Betonstahlmatten B500 A**
Betonstahlmatten B 500 A (BSt 500 M), als Lager- oder
Listenmatten für Bauteile aus Ortbeton, schneiden,
biegen und nach Bewehrungsplänen verlegen,

Abrechnung nach Stahllisten des Tragwerkplaners
Menge: 200,000 kg
Zuordnung: 351

##### Untertitel 3.1.3 Schlauchturm

**3.1.3.1 Kalksandstein 12-1,4, IW, d=115mm**
Kalksandstein-Mauerwerk der Innenwand.
Steinart:  Kalksandstein 12 - 1,4
Wärmeleitfähigkeit :  0,99 W/mK
Format :  möglichst Grossformat/
  nach Wahl AN
Mörtelgruppe:  NM IIa (DIN V 18580)
Mörtelklasse:  M 5 (EN 998-2)
Grundwert Spannung :  sigma 0 = 1,6 MN/m2
Wanddicke :  11,5 cm

Wandhöhe, inkl. Kimm- und ggfs. erforderlicher
Ausgleichssteine, ca. 2.250 (OK Stahlbetonunterzug - UK
Stahlbetonunterzug)

die erforderlichen Kimm- und Ausgleichssteine sind
einzukalkulieren.

Der Materialtransport, z. Bsp. über die innenliegende
Treppe im Schlauchturm oder Kraneinsatz ist, nach Wahl
AN in den Einheitspreis einzukalkulieren
Menge: 10,000 qm
Zuordnung: 342

**3.1.3.2 Türöffnungen im Mauerwerk, ca. 1.010 x 2.135m, d = 115mm**
Türöffnungen im vorgenannten Mauerwerk der Pos. 3.1.3.
1. anlegen und mit einem Fertigteilsturz in Güte der
entsprechenden Mauerwerkswand überdecken.

Fertigmaß lichte Öffnung :
B / H = 1.010 / 2.135mm ab OKFF

Fertigteilsturz für Mauerwerk  115 mm

Mit dieser Position ist die gesamte Leistung, wie
lotrechtes anlegen der Mauerleibungen in kompletter
Leistung abgegolten.
Menge: 1,000 Stck
Zuordnung: 341

**3.1.3.3 Fensteröffnung schließen, 3.990 x 1.500mm, KS, d bis ca. 150mm**
Fensteröffnung ca. 3.990 x 1.500mm, inkl. sämtlicher
erforderlicher Stemm- und Nebenarbeiten zur
kraftschlüssigen Verbindung für nachfolgenden
Putzauftrag schließen, einschaliges Mauerwerk, d bis
150mm,

Aufmauerung von OK Stahlbetonbrüstung bis UK
Stahlbetonunterzug,

Ausführung in Ebene 6 des Schlauchturms, ca. 21,00m
über OK Gelände,

Der Materialtransport, z. Bsp. über die innenliegende
Treppe im Schlauchturm oder Kraneinsatz ist, nach Wahl
AN in den Einheitspreis einzukalkulieren
Menge: 2,000 Stck
Zuordnung: 332

**3.1.3.4 Wanddurchbruch herstellen, ca. 750 x 650mm, AW nichttrag., d ca. 240mm**
Wanddurchbruch, Mauerwerkswand, d = ca. 240mm, als
einschaliges Gefachmauerwerk, einer
Stahlbetonskelettkonstruktion, Außenwand, herstellen

Fertigmaß lichte Öffnung :
b x h  ca. 750 x 650mm ab UK Stahlbetonunterzug

Die erforderlichen Trennschnitte sind erschütterungs-
und staubarm auszuführen,

das Fassadengerüst wird bauseits gestellt,
Ausführungshöhe im Innenbereich bis ca. 3,50m.
Menge: 2,000 Stck
Zuordnung: 332

**3.1.3.5 Wanddurchbruch herstellen, ca. 400 x 400mm, AW nichttrag., d ca. 240mm**
wie in Pos. 3.1.3.4. beschrieben, jedoch im
Innenbereich zwischen 1. Obergeschoss
Aufenthaltsbereiche und Schlauchturm,

Fertigmaß lichte Öffnung :
b x h  ca. 400 x 400mm

Je zwei Öffnungen stehen sich als Gesamtdurchführung
gegenüber, das bedeutet, dass der Wanddurchbruch
einseitig jeweils in Stärke des Mauerwerks herzustellen
ist. der Mehraufwand in einzukalkulieren.
Menge: 4,000 Stck

**3.1.3.6 Wanddurchbruch herstellen, ca. 400 x 400mm, AW nichttrag., d ca. 240mm**
wie in Pos. 3.1.3.4. beschrieben, jedoch im
Innenbereich zwischen Schlauchturm und 1. Obergeschoss
Ruheräume,

Fertigmaß lichte Öffnung :
b x h  ca. 350 x 250mm
Menge: 1,000 Stck

**3.1.3.7 Zulage Wanddurchbruch - Überdecken der Öffnung**
Wanddurchbruch der Pos. 3.1.3.5. mit zwei
Fertigteilstürzen überdecken, inkl. der erforderlichen
Herstellung der Auflager und Abfanguns- bzw.
Unterstützungsarbeiten in fix und fertiger Leistung
Menge: 4,000 Stck
Zuordnung: 334

### Bereich 4 Leistungen zum Nachweis

#### Titel 4.1 Stundenlohnarbeiten

**4.1.1 Stundensatz Bauvorarbeiter**
für Arbeiten zum Nachweis auf Anweisung der Bauleitung.
Menge: 40,000 Std
Zuordnung: 335

**4.1.2 Stundensatz Baufacharbeiter**
sonst wie in Pos. 4.1.1. beschrieben.
Menge: 40,000 Std
Zuordnung: 335

USt %: 19,00
